# Bomba dosificadora eléctrica Dostec* cilindro PP membrana PTEF Caudal 104-86 l/h Presión 8 bar

- Propiedad del archivo: CONSTRUNARIO
- Formato: FIEBDC-3/2012
- Programa: Construnario Versión 3.50
- Fecha de los precios: 15/10/2013
- Divisa: EUR

**60-AD51-D95-M1** u Bomba dosificadora eléctrica Dostec* cilindro PP membrana PTEF Caudal 104-86 l/h Presión 8 bar
Bomba dosificadora eléctrica Dostec* cilindro PP membrana PTEF Caudal 104-86 8 bar Motor trifásico 230/400 V 50/60 Hz IP55. *No apta para trabajar a 60 Hz. En caso de motor monofásico 50/60Hz 0.5Hp, consultar.
