# Bomba dosificadora eléctrica Dostec 130W cilindro SS316 pistón CERÁM. Caud.200 l/h Presión 3, 5 bar

- Propiedad del archivo: CONSTRUNARIO
- Formato: FIEBDC-3/2012
- Programa: Construnario Versión 3.50
- Fecha de los precios: 15/10/2013
- Divisa: EUR

**60-DP44-P49-M4** u Bomba dosificadora eléctrica Dostec 130W cilindro SS316 pistón CERÁM. Caud.200 l/h Presión 3, 5 bar
Bomba dosificadora eléctrica Dostec 130W cilindro SS316 pistón cerámico Caud.200 3,5 bar Motor 12VCC 130W.
