# Bomba dosificadora eléctrica Dostec 130W cilindro PP pistón PEUHMW Caudal 100 l/h Presión 8 bar

- Propiedad del archivo: CONSTRUNARIO
- Formato: FIEBDC-3/2012
- Programa: Construnario Versión 3.50
- Fecha de los precios: 15/10/2013
- Divisa: EUR

**60-DP44-P34-M1** u Bomba dosificadora eléctrica Dostec 130W cilindro PP pistón PEUHMW Caudal 100 l/h Presión 8 bar
Bomba dosificadora eléctrica Dostec 130W cilindro PP pistón PEUHMW Caudal 100 8 bar Motor 12VCC 130W.
