# Bomba dosificadora eléctrica Dostec 130W cilindro PP pistón PEUHMW Caudal 27 l/h Presión 15 bar

- Propiedad del archivo: CONSTRUNARIO
- Formato: FIEBDC-3/2012
- Programa: Construnario Versión 3.50
- Fecha de los precios: 15/10/2013
- Divisa: EUR

**60-DP34-P24-L1** u Bomba dosificadora eléctrica Dostec 130W cilindro PP pistón PEUHMW Caudal 27 l/h Presión 15 bar
Bomba dosificadora eléctrica Dostec 130W cilindro PP pistón PEUHMW Caudal 27 15 bar Motor 12VCC 130W.
