# Bomba dosificadora eléctrica Dostec 300W cilindro PVDF pistón cerámico Caudal 315 l/h Presión 6 bar

- Propiedad del archivo: CONSTRUNARIO
- Formato: FIEBDC-3/2012
- Programa: Construnario Versión 3.50
- Fecha de los precios: 15/10/2013
- Divisa: EUR

**60-EP44-P61-M3** u Bomba dosificadora eléctrica Dostec 300W cilindro PVDF pistón cerámico Caudal 315 l/h Presión 6 bar
Bomba dosificadora eléctrica Dostec 300W cilindro PVDF pistón cerámico Caudal 315 6 bar Motor 12/24VCC 300W.
