# Bomba dosificadora eléctrica Dostec 300W cilindro PVDF membrana PTFE Caud.355-280 l/h Pres. 5bar

- Propiedad del archivo: CONSTRUNARIO
- Formato: FIEBDC-3/2012
- Programa: Construnario Versión 3.50
- Fecha de los precios: 15/10/2013
- Divisa: EUR

**60-ED43-D115-M2** u Bomba dosificadora eléctrica Dostec 300W cilindro PVDF membrana PTFE Caud.355-280 l/h Pres. 5bar
Bomba dosificadora eléctrica Dostec 300W cilindro PVDF membrana PTFE Caud.355-280 5bar Motor 12/24VCC 300W.
