# Bomba dosificadora eléctrica Dostec 300W cilindro PVDF membrana PTFE Caud.215-160 l/h Presión 8bar

- Propiedad del archivo: CONSTRUNARIO
- Formato: FIEBDC-3/2012
- Programa: Construnario Versión 3.50
- Fecha de los precios: 15/10/2013
- Divisa: EUR

**60-ED43-D95-M2** u Bomba dosificadora eléctrica Dostec 300W cilindro PVDF membrana PTFE Caud.215-160 l/h Presión 8bar
Bomba dosificadora eléctrica Dostec 300W cilindro PVDF membrana PTFE Caud.215-160 8bar Motor 12/24VCC 300W.
