# Bomba dosificadora eléctrica Dostec 300W cilindro SS316 membrana PTFE Caud.180-140 l/h Presión 8bar

- Propiedad del archivo: CONSTRUNARIO
- Formato: FIEBDC-3/2012
- Programa: Construnario Versión 3.50
- Fecha de los precios: 15/10/2013
- Divisa: EUR

**60-ED42-D95-M3** u Bomba dosificadora eléctrica Dostec 300W cilindro SS316 membrana PTFE Caud.180-140 l/h Presión 8bar
Bomba dosificadora eléctrica Dostec 300W cilindro SS316 membrana PTFE Caud.180-140 8bar Motor 12/24VCC 300W.
