# Bomba dosificadora modular 12V 130V cilindro SS pistón cerámico Caudal 100 l/h Presión 5 bar

- Propiedad del archivo: CONSTRUNARIO
- Formato: FIEBDC-3/2012
- Programa: Construnario Versión 3.50
- Fecha de los precios: 15/10/2013
- Divisa: EUR

**62-D21-BP1-M4** u Bomba dosificadora modular 12V 130V cilindro SS pistón cerámico Caudal 100 l/h Presión 5 bar
Bomba dosificadora modular 12V 130V cilindro SS pistón cerámico Caudal 100 5 bar (I) Cuerpo de acero inoxidable AISI 316 con membrana de P.T.F.E. La relación de precios corresponde a una bomba dosificadora multifertic con un sólo módulo de inyección. El precio de una bomba dosificadora multifertic con varios módulos de inyección, se obtiene sumando el precio de una bomba de un módulo a los módulos adicionales. multifertic se sirve con: conexiones 3/4" y entronque 16mm., soporte de acero inox., tacos y tornillos de sujeción, manual de instalación y los accesorios que componen los módulos de inyección.
