# Módulo adicional cilindro PP pistón HMWPE Caudal 500 l/h Presión 3 bar

- Propiedad del archivo: CONSTRUNARIO
- Formato: FIEBDC-3/2012
- Programa: Construnario Versión 3.50
- Fecha de los precios: 15/10/2013
- Divisa: EUR

**62-SP5-M** u Módulo adicional cilindro PP pistón HMWPE Caudal 500 l/h Presión 3 bar
Módulo adicional cilindro PP pistón HMWPE Caudal 500 3 bar MD***: Se sirve ya instalado a una bomba, como bomba multifertic. 62-SD***: Se sirve solo, con los accesorios necesarios para su instalación a una bomba multifertic. Los módulos de inyección, se sirven con aceite, filtro para la aspiración, válvula anti-retorno, abrazaderas en acero inoxidable y manual del montaje.
