# Kit válvula 1" 1/4 aspiración muelle PVDF

- Propiedad del archivo: CONSTRUNARIO
- Formato: FIEBDC-3/2012
- Programa: Construnario Versión 3.50
- Fecha de los precios: 15/10/2013
- Divisa: EUR

| Código | Ud | Descripción |
|---|---|---|
| 61-FX-AM | u | Kit válvula 1" 1/4 aspiración muelle PVDF |
