# Bomba dosificadora electromagnética Dositec-MD Manual Display Digital Caudal 6 l/h Presión 7bar

- Propiedad del archivo: CONSTRUNARIO
- Formato: FIEBDC-3/2012
- Programa: Construnario Versión 3.50
- Fecha de los precios: 15/10/2013
- Divisa: EUR

**59-062-ITC** u Bomba dosificadora electromagnética Dositec-MD Manual Display Digital Caudal 6 l/h Presión 7bar
Bomba dosificadora electromagnética Dositec-MD Manual Display Digital Caudal 6 7bar Interruptor de nivel. La bomba dosificadora Dositec se sirve con: válvula y filtro de aspiración, válvula anti-retorno para la inyección del producto, tubo de aspiración de 1,5 m. tubo de Impulsión de 1,5 m y manual de montaje. Suministro eléctrico 230V 50/60 Hz. material de construcción: cilindro PVDF, membrana PTFE, retención FPM (otros materiales disponibles bajo demanda) Regulación de la carrera de inyección: opcional.
