# Bomba dosificadora electromagnética Dositec-PRC Regulación pH/REDOX Caudal 2, 5 l/h Presión 10bar

- Propiedad del archivo: CONSTRUNARIO
- Formato: FIEBDC-3/2012
- Programa: Construnario Versión 3.50
- Fecha de los precios: 15/10/2013
- Divisa: EUR

**59-033-ITC** u Bomba dosificadora electromagnética Dositec-PRC Regulación pH/REDOX Caudal 2, 5 l/h Presión 10bar
Bomba dosificadora electromagnética Dositec-PRC Regulación pH/REDOX Caudal 2,5 10bar Relé proporcional con intervalo de medición: 0-14/1400mV + 1400mV. señal de salida 4-20mA. Interruptor de nivel. La bomba dosificadora Dositec se sirve con: válvula y filtro de aspiración, válvula anti-retorno para la inyección del producto, tubo de aspiración de 1,5 m. tubo de Impulsión de 1,5 m y manual de montaje. Suministro eléctrico 230V 50/60 Hz. material de construcción: cilindro PVDF, membrana PTFE, retención FPM (otros materiales disponibles bajo demanda) Regulación de la carrera de inyección: opcional.
