# Agitador turbina motor trifásico 185W 1400rpm Eje 1100m Agitación Ø0, 8

- Propiedad del archivo: CONSTRUNARIO
- Formato: FIEBDC-3/2012
- Programa: Construnario Versión 3.50
- Fecha de los precios: 15/10/2013
- Divisa: EUR

**70-JB-B1100-T09P** u Agitador turbina motor trifásico 185W 1400rpm Eje 1100m Agitación Ø0, 8
Agitador turbina motor trifásico 185W 1400rpm Eje 1100m Agitación Ø0,8
