# Agitador turbina motor monofásico 550W 950rpm Eje 1800m Agitación Ø1, 9

- Propiedad del archivo: CONSTRUNARIO
- Formato: FIEBDC-3/2012
- Programa: Construnario Versión 3.50
- Fecha de los precios: 15/10/2013
- Divisa: EUR

**70-TB-A1800-T18P** u Agitador turbina motor monofásico 550W 950rpm Eje 1800m Agitación Ø1, 9
Agitador turbina motor monofásico 550W 950rpm Eje 1800m Agitación Ø1,9
