# Agitador turbina motor 12VCC 300W 1500rpm Eje 1000m Agitación Ø1, 3

- Propiedad del archivo: CONSTRUNARIO
- Formato: FIEBDC-3/2012
- Programa: Construnario Versión 3.50
- Fecha de los precios: 15/10/2013
- Divisa: EUR

**70-EB-B1000-T11P** u Agitador turbina motor 12VCC 300W 1500rpm Eje 1000m Agitación Ø1, 3
Agitador turbina motor 12VCC 300W 1500rpm Eje 1000m Agitación Ø1,3
