# Agitador turbina estanco PE motor trifásico 750W 1400rpm Eje 1500m Agitación Ø2, 7

- Propiedad del archivo: CONSTRUNARIO
- Formato: FIEBDC-3/2012
- Programa: Construnario Versión 3.50
- Fecha de los precios: 15/10/2013
- Divisa: EUR

**70-LB-A1500-T15E** u Agitador turbina estanco PE motor trifásico 750W 1400rpm Eje 1500m Agitación Ø2, 7
Agitador turbina estanco PE motor trifásico 750W 1400rpm Eje 1500m Agitación Ø2,7
