# Agitador turbina estanco PE motor monofásico 550W 950rpm Eje 1500m Agitación Ø1, 9

- Propiedad del archivo: CONSTRUNARIO
- Formato: FIEBDC-3/2012
- Programa: Construnario Versión 3.50
- Fecha de los precios: 15/10/2013
- Divisa: EUR

**70-TB-A1500-T18E** u Agitador turbina estanco PE motor monofásico 550W 950rpm Eje 1500m Agitación Ø1, 9
Agitador turbina estanco PE motor monofásico 550W 950rpm Eje 1500m Agitación Ø1,9
