# Agitador turbina estanco PE motor monofásico 370W 1400rpm Eje 1000m Agitación Ø1, 5

- Propiedad del archivo: CONSTRUNARIO
- Formato: FIEBDC-3/2012
- Programa: Construnario Versión 3.50
- Fecha de los precios: 15/10/2013
- Divisa: EUR

**70-BB-B1000-T13E** u Agitador turbina estanco PE motor monofásico 370W 1400rpm Eje 1000m Agitación Ø1, 5
Agitador turbina estanco PE motor monofásico 370W 1400rpm Eje 1000m Agitación Ø1,5
