# Agitador turbina estanco PE motor monofásico 67W 1400rpm Eje 620m Agitación Ø0, 5

- Propiedad del archivo: CONSTRUNARIO
- Formato: FIEBDC-3/2012
- Programa: Construnario Versión 3.50
- Fecha de los precios: 15/10/2013
- Divisa: EUR

**70-QB-C0620-T06E** u Agitador turbina estanco PE motor monofásico 67W 1400rpm Eje 620m Agitación Ø0, 5
Agitador turbina estanco PE motor monofásico 67W 1400rpm Eje 620m Agitación Ø0,5
