# Panel WTRPro PH-RX Controller de 1000x670 mm fabricado en PPI

- Propiedad del archivo: CONSTRUNARIO
- Formato: FIEBDC-3/2012
- Programa: Construnario Versión 3.50
- Fecha de los precios: 15/10/2013
- Divisa: EUR

**44-032-ITC** u Panel WTRPro PH-RX Controller de 1000x670 mm fabricado en PPI
Panel WTRPro PH-RX Controller de 1000x670 mm fabricado en PPI Sensor de caudal. Sensor de temperatura. Sensor de pH. Portasensores multifunción.
