# Controladores WTRpro Q

- Propiedad del archivo: CONSTRUNARIO
- Formato: FIEBDC-3/2012
- Programa: Construnario Versión 3.50
- Fecha de los precios: 15/10/2013
- Divisa: EUR

**44-000-ITC** u Controladores WTRpro Q
Controladores WTRpro Q Equipo de lectura y control monoparamétrico. Lectura y regulación automática de pH (con compensación de temperatura) o potencial redox o dosificación proporcional. Pantalla de cristal líquido con display del parámetro monitorizado así como de información sobre el estado de control. Control 4 - 20mA con ajuste PI o por relé proporcional. Salida para alarma de máximo y mínimo. Salida 4 - 20mA para registro. Comunicación con PC a través de conexión RS485. Alimentación eléctrica monofásica, 110/230V, 50/60Hz, IP65.
