# Controladores WTRpro pH-RX

- Propiedad del archivo: CONSTRUNARIO
- Formato: FIEBDC-3/2012
- Programa: Construnario Versión 3.50
- Fecha de los precios: 15/10/2013
- Divisa: EUR

**44-003-ITC** u Controladores WTRpro pH-RX
Controladores WTRpro pH-RX Equipo de lectura y control biparamétrico. Lectura y regulación automática de hasta dos parámetros, pH (con compensación de temperatura) y uno de los siguientes: potencial RedOx o dosificación proporcional o cloro libre (con compensación de pH). Pantalla de cristal líquido con display de los parámetros monitorizados así como de información sobre el estado de control. Control 4 - 20mA con ajuste PI o por relé proporcional. Salida para alarma de máximo y mínimo para cada parámetro. Salida 4 - 20mA para registro para cada parámetro. Comunicación con PC a través de conexión RS485. Alimentación eléctrica monofásica, 110/230V, 50/60Hz, IP65.
