# Controladores de Fertirrigación SCADA

- Propiedad del archivo: CONSTRUNARIO
- Formato: FIEBDC-3/2012
- Programa: Construnario Versión 3.50
- Fecha de los precios: 15/10/2013
- Divisa: EUR

**40-090-ITC** u Controladores de Fertirrigación SCADA
Controladores de Fertirrigación SCADA Permite la gestión y el manejo del controlador Controller 3000 a través del PC conexión USB hasta 60 m. de distancia. TRAZABILIDAD: Guarda todos los registros de los valores visualizados_ -Consumo total de agua, abonos y ácidos por sector y entre fechas seleccionadas. -Valores máximos/mínimos y medios del pH, Ec, Caudal y presión, por sector de riego. -Curvas de todos los valores visualizados. Impresión de históricos y trazabilidad.
