# Bancada 900 de dosificación y control

- Propiedad del archivo: CONSTRUNARIO
- Formato: FIEBDC-3/2012
- Programa: Construnario Versión 3.50
- Fecha de los precios: 15/10/2013
- Divisa: EUR

**33-071-ITC** u Bancada 900 de dosificación y control
Bancada 900 de dosificación y control fabricado en acero inoxidable. conexiones hidráulicas en PVC. conexiones eléctricas y magnetotérmico. Instalación "Plug & Play". Alimentación eléctrica. monofásico 110/230V 50/60Hz. trifásico: 230/380V, 50/60Hz. conexión hidráulica. Entradas: 1/2", 3/4", 1 1/4", BSP/NPT. Salidas: 1/2", 3/4", 1 1/4", BSP/NPT. Porta sondas especial para los electrodos de pH y EC en By-pass sobre la línea de riego para una fácil calibración.
