# Sensor amperométrico de cloro libre 4 electrodos celda abierta

- Propiedad del archivo: CONSTRUNARIO
- Formato: FIEBDC-3/2012
- Programa: Construnario Versión 3.50
- Fecha de los precios: 15/10/2013
- Divisa: EUR

**44-010-ITC** u Sensor amperométrico de cloro libre 4 electrodos celda abierta
Sensor amperométrico de cloro libre. 4 electrodos de celda abierta. Rango de medición 0.02-3,00 mg/l. Precisión: ±2% Limpieza electroquímica automática del electrodo.
