# Sensor pH de gel en epoxi. Cable conexión 5 m. 15ft

- Propiedad del archivo: CONSTRUNARIO
- Formato: FIEBDC-3/2012
- Programa: Construnario Versión 3.50
- Fecha de los precios: 15/10/2013
- Divisa: EUR

**22-000-ITC** u Sensor pH de gel en epoxi. Cable conexión 5 m. 15ft.
Sensor pH. Electrodo de gel fabricado en epoxi. Presión máxima: 10 bar/145PSI. Cable de Conexión: 5m - 15ft
