# Sensor conductividad compensación temperatura. Cable 5 m 15ft

- Propiedad del archivo: CONSTRUNARIO
- Formato: FIEBDC-3/2012
- Programa: Construnario Versión 3.50
- Fecha de los precios: 15/10/2013
- Divisa: EUR

**21-000-ITC** u Sensor conductividad compensación temperatura. Cable 5 m 15ft
Sensor conductividad. Con compensación de temperatura. Presión máxima: 10 bar/145PSI. Cable de Conexión: 5m - 15ft.
