# ITC Transmisor de presión señal de salida 4-20mA

- Propiedad del archivo: CONSTRUNARIO
- Formato: FIEBDC-3/2012
- Programa: Construnario Versión 3.50
- Fecha de los precios: 15/10/2013
- Divisa: EUR

**18705-ITC** u ITC Transmisor de presión señal de salida 4-20mA
ITC Transmisor de Presión. señal de salida: 4-20mA. Presión de trabajo: 0-10 bar. Fabricada en acero Inoxidable.
