# Caudalímetro para Ø>40mm. Cable conexión 15 m 45 ft

- Propiedad del archivo: CONSTRUNARIO
- Formato: FIEBDC-3/2012
- Programa: Construnario Versión 3.50
- Fecha de los precios: 15/10/2013
- Divisa: EUR

**20-007-ITC** u Caudalímetro para Ø>40mm. Cable conexión 15 m 45 ft
Caudalímetro para Ø>40mm. Velocidad de medición: 0.30-7m/s 1-23ft/s. Cable de Conexión: 15m-45ft/Presión: 7bar-100PSI.
