# Display para caudalímetro

- Propiedad del archivo: CONSTRUNARIO
- Formato: FIEBDC-3/2012
- Programa: Construnario Versión 3.50
- Fecha de los precios: 15/10/2013
- Divisa: EUR

**20-025-ITC** u Display para caudalímetro
Display para caudalímetro-pulsos, 4-20mA, relés, 18 - 36 VAC.
