# Contador de caudal diámetro 1 ½"

- Propiedad del archivo: CONSTRUNARIO
- Formato: FIEBDC-3/2012
- Programa: Construnario Versión 3.50
- Fecha de los precios: 15/10/2013
- Divisa: EUR

**20-024-ITC** u Contador de caudal diámetro 1 ½"
Contador de caudal. fabricado en bronce. Temperatura max. del fluido 30º C/86ºF. señal de salida: 4 pulsos/filtros. Diámetro 1 ½".
