# Collarines Signet Ø125 conexión 1 ¼"

- Propiedad del archivo: CONSTRUNARIO
- Formato: FIEBDC-3/2012
- Programa: Construnario Versión 3.50
- Fecha de los precios: 15/10/2013
- Divisa: EUR

**20-045-ITC** u Collarines Signet Ø125 conexión 1 ¼"
Collarines Signet Ø1250 conexión 1 ¼"
