# ITC Ventilación adicional 24V AC 50/60Hz multifertic/Dostec 40

- Propiedad del archivo: CONSTRUNARIO
- Formato: FIEBDC-3/2012
- Programa: Construnario Versión 3.50
- Fecha de los precios: 15/10/2013
- Divisa: EUR

**27-000-ITC** u ITC Ventilación adicional 24V AC 50/60Hz multifertic/Dostec 40
ITC Ventilación adicional 24V AC 50/60Hz multifertic/Dostec 40. A instalar si se regula la bomba dosificadora a través de un variador de frecuencia.
