# Interruptor de nivel lateral PP 150V/1.0A

- Propiedad del archivo: CONSTRUNARIO
- Formato: FIEBDC-3/2012
- Programa: Construnario Versión 3.50
- Fecha de los precios: 15/10/2013
- Divisa: EUR

**18310-ITC** u Interruptor de nivel lateral PP 150V/1.0A
Interruptor de nivel lateral. Fabricado en PP, resistente a productos químicos. Características eléctricas: 150V/1.0A.
