# Interruptor de nivel de flotador PP 150V/0.5A

- Propiedad del archivo: CONSTRUNARIO
- Formato: FIEBDC-3/2012
- Programa: Construnario Versión 3.50
- Fecha de los precios: 15/10/2013
- Divisa: EUR

**18311-ITC** u Interruptor de nivel de flotador PP 150V/0.5A
Interruptor de nivel de flotador. fabricado en PP, resistente a productos químicos. Caracteristicas eléctricas: 150V/0.5A.
