# Electroválvula para químicos Ø 6mm conexión 3/8" Presión máx. 4bar

- Propiedad del archivo: CONSTRUNARIO
- Formato: FIEBDC-3/2012
- Programa: Construnario Versión 3.50
- Fecha de los precios: 15/10/2013
- Divisa: EUR

| Código | Ud | Descripción |
|---|---|---|
| 18308-ITC | u | Electroválvula para químicos Ø 6mm conexión 3/8" Presión máx. 4bar |
