# Kit dosificación para bomba Dostec-40 Conector 6x12 Capacidad 250 filtro PP fibra

- Propiedad del archivo: CONSTRUNARIO
- Formato: FIEBDC-3/2012
- Programa: Construnario Versión 3.50
- Fecha de los precios: 15/10/2013
- Divisa: EUR

| Código | Ud | Descripción |
|---|---|---|
| 82-L06-R1150-NN | u | Kit dosificación para bomba Dostec-40 Conector 6x12 Capacidad 250 filtro PP fibra |
