# Kit dosificación para bomba Dostec-40 Conector ¾" Capacidad 500 filtro AISI 316

- Propiedad del archivo: CONSTRUNARIO
- Formato: FIEBDC-3/2012
- Programa: Construnario Versión 3.50
- Fecha de los precios: 15/10/2013
- Divisa: EUR

| Código | Ud | Descripción |
|---|---|---|
| 84-M20-I1500-NN | u | Kit dosificación para bomba Dostec-40 Conector ¾" Capacidad 500 filtro AISI 316 |
