# Cañas de aspiración 4Ø 1150 mm longitud conexión 4x6 filtro PP fibra

- Propiedad del archivo: CONSTRUNARIO
- Formato: FIEBDC-3/2012
- Programa: Construnario Versión 3.50
- Fecha de los precios: 15/10/2013
- Divisa: EUR

| Código | Ud | Descripción |
|---|---|---|
| 18-K04-R1150-N | u | Cañas de aspiración 4Ø 1150 mm longitud conexión 4x6 filtro PP fibra |
