# Cañas de aspiración 40Ø 1500 mm longitud conexión 1 ¼" filtro PP nivel

- Propiedad del archivo: CONSTRUNARIO
- Formato: FIEBDC-3/2012
- Programa: Construnario Versión 3.50
- Fecha de los precios: 15/10/2013
- Divisa: EUR

| Código | Ud | Descripción |
|---|---|---|
| 18-X40-P1500-L | u | Cañas de aspiración 40Ø 1500 mm longitud conexión 1 ¼" filtro PP nivel |
