# Válvula de alivio ¾" Caudal máx. 60 l/h Presión apertura 20 PP/FPM

- Propiedad del archivo: CONSTRUNARIO
- Formato: FIEBDC-3/2012
- Programa: Construnario Versión 3.50
- Fecha de los precios: 15/10/2013
- Divisa: EUR

| Código | Ud | Descripción |
|---|---|---|
| 60-828-ITC | u | Válvula de alivio ¾" Caudal máx. 60 l/h Presión apertura 20 PP/FPM |
