# Válvula antisifón conexión 32 material PVC/FPM

- Propiedad del archivo: CONSTRUNARIO
- Formato: FIEBDC-3/2012
- Programa: Construnario Versión 3.50
- Fecha de los precios: 15/10/2013
- Divisa: EUR

| Código | Ud | Descripción |
|---|---|---|
| 18806-ITC | u | Válvula antisifón conexión 32 material PVC/FPM |
