# Válvula retención ASP/IMP conexión 4x6mm /3/8" material PP

- Propiedad del archivo: CONSTRUNARIO
- Formato: FIEBDC-3/2012
- Programa: Construnario Versión 3.50
- Fecha de los precios: 15/10/2013
- Divisa: EUR

| Código | Ud | Descripción |
|---|---|---|
| 59-850 | u | Válvula retención ASP/IMP conexión 4x6mm /3/8" material PP |
