# Válvula retención impulsión conexión 6x12mm/¾" material AISI 316

- Propiedad del archivo: CONSTRUNARIO
- Formato: FIEBDC-3/2012
- Programa: Construnario Versión 3.50
- Fecha de los precios: 15/10/2013
- Divisa: EUR

**60-809.1-I** u Válvula retención impulsión conexión 6x12mm/¾" material AISI 316
Válvula retención Impulsión conexión 6x12mm/¾" material AISI 316
