# Válvula retención impulsión conexión ¾"/¾" material AISI 316 muelle

- Propiedad del archivo: CONSTRUNARIO
- Formato: FIEBDC-3/2012
- Programa: Construnario Versión 3.50
- Fecha de los precios: 15/10/2013
- Divisa: EUR

**62-827-I** u Válvula retención impulsión conexión ¾"/¾" material AISI 316 muelle
Válvula retención Impulsión conexión ¾"/¾" material AISI 316
