# Válvula retención impulsión conexión ¾"/¾" material PVDF

- Propiedad del archivo: CONSTRUNARIO
- Formato: FIEBDC-3/2012
- Programa: Construnario Versión 3.50
- Fecha de los precios: 15/10/2013
- Divisa: EUR

**62-807-F** u Válvula retención impulsión conexión ¾"/¾" material PVDF
Válvula retención Impulsión conexión ¾"/¾" material PVDF
