# Válvula retención aspiración conexión ¾"-15mm//¾" material PP muelle

- Propiedad del archivo: CONSTRUNARIO
- Formato: FIEBDC-3/2012
- Programa: Construnario Versión 3.50
- Fecha de los precios: 15/10/2013
- Divisa: EUR

**62-826-P** u Válvula retención aspiración conexión ¾"-15mm//¾" material PP muelle
Válvula retención aspiración conexión ¾"-15mm//¾" material PP
