# Válvula de pie AISI 316 MESH conexión 4x6

- Propiedad del archivo: CONSTRUNARIO
- Formato: FIEBDC-3/2012
- Programa: Construnario Versión 3.50
- Fecha de los precios: 15/10/2013
- Divisa: EUR

| Código | Ud | Descripción |
|---|---|---|
| 59-852-P | u | Válvula de pie AISI 316 MESH conexión 4x6 |
