# Amortiguador pulsos de vejiga PP Conex.¾" 0.65l. 10bar Caudal 200-500l/h FPM

- Propiedad del archivo: CONSTRUNARIO
- Formato: FIEBDC-3/2012
- Programa: Construnario Versión 3.50
- Fecha de los precios: 15/10/2013
- Divisa: EUR

**18345-ITC** u Amortiguador pulsos de vejiga PP Conex.¾" 0.65l. 10bar Caudal 200-500l/h FPM
Amortiguador de pulsos de vejiga. Cuerpo fabricado en PP. Conexión: ¾" Capacidad litros: 0.65 Presión máx. bar: 10 Caudal inyección l/h: 200-500 material Vejiga: FPM.
